# Muster-Leistungsbeschreibung
Leistungsbeschreibung (GAEB 90, DA81)
Währung: EUR

## Rammschutz
Datum: 11.09.25

### Titel 00001 Positionen

*Hinweis*
Hinweise zurMuster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

*Hinweis*
Hinweis zum Einbau von Remmers Crete
Systemen

Die folgende Musterleistungsbeschreibung ist für
die Verwendung in Industrie-, Lager und
Produktionshallen erarbeitet worden und bezieht
sich nicht auf Wohn- und Aufenthaltsräume.

Die angegebenen Verarbeitungshinweise, Werkzeuge
und Verbrauchsangaben können nur als Empfehlung,
die auf eine langjährige Applikationserfahrung
beruhen, angenommen werden und müssen ggfs. Den
örtlichen Gegebenheiten angepasst werden.

Bodenflächen unterliegen einem nutzungsbedingten
Verschleiß. Die Lebensdauer hängt dem entsprechend
im wesentlichen von der individuellen Nutzung ab.
Um den nutzungsbedingten Verschleiß zu reduzieren
und die Lebensdauer zu verlängern, sind
Bodenflächen einer Grund- und Unterhaltspflege zu
unterziehen. Weitere Hinweise entnehmen Sie bitte
den Remmers Reinigungs- und Pflegehinweisen für
Bodenbeschichtungssysteme.

Die Eignung dieses Systemes ist vom
Auftraggeber/Planer und Auftragnehmer zu
prüfen. Der Einbau von Remmers Crete Systemen
sollten ausschließlich durch zertifizierte
Fachbetriebe
erfolgen.

**00001.0001 Untergrunduntersuchung und -prüfung**
Untergrund Prüfung und Dokumentation gemäß gültigen
Regelwerken.
Einheit: m2

**00001.0002 Mineralischer Vergussmörtel hochfest (Betofix HQ3)**
Vergießen von Hohlräumen
mit einem schrumpffreien, quellfähigen und
hydraulisch abbindenden Vergussmörtel
incl. aller evtl. erforderlichen Schalarbeiten.

Produkt: Remmers Betofix HQ3

Eigenschaften:
Hohe Früh- und Endfestigkeit
Quellfähig
Wasserundurchlässig
Korrosionshemmend
Größtkorn: 3 mm
Druckfestigkeit n. 28 d: = 105 N/mm²
Frost-Tausalzbeständig
Gute Fließeigenschaften
Brandverhalten: Klasse A1

Produktkenndaten:
Quellmaß (24 h) = 0,5 Vol.-%
Schichtdicke 15 - 150 mm
Fließmaßklasse f
Schwindklasse SKVM I
Frühfestigkeitsklasse A (bei 20°C)
C (bei 5°C)
Druckfestigkeitsklasse C 70/85
Wasseranspruch ca. 9,6 % entspricht 2,4 l/25 kg
Expositionsklassenzuordnung Gemäß EN 206-1/DIN
1045-2:
XC1 ? XC4, XD1 ? XD3, XO
XS1 ? XS3, XF1 ? XF4*
XA1 ? XA2, XM1* ? XM2*
*Die Expositionsklassen XM1, XM2 und XF4 sind von
der Rili - VeBMR ausgenommen.
Brandverhalten Klasse A1 (DIN EN 13501)
Druckfestigkeit 24 h: > 50 N/mm²
7 d: > 85 N/mm²
28 d: > 105 N/mm²
90 d: > 110 N/mm²
Feuchtigkeitsklassenzuordnung W0, WF, WA
Fließmaß nach 5 min: = 750 mm
nach 30 min: = 700 mm
nach 60 min: = 650 mm
nach 90 min: = 650 mm
(*Die Fließzeit beträgt bei der Fließmaßbestimmung
150 Sek.)
Frischmörtelrohdichte ca. 2,3 kg/dm³
Größtkorn 3 mm
Konsistenz nach Anmischen ca. 25 cm (Setzmaß)

Angebotenes Produkt:______________

Verbrauch:
ca. 2,1 kg/l Hohlraum Betofix HQ3 <1064>
Einheit: ltr

**00001.0003 Untergrundvorbehandlung mit geeigneten Mitteln**
Untergrundvorbehandlung mit geeigneten Mitteln zur
Erzielung eines sauberen und tragfähigen
Untergrundes, frei von haftungsmindernden
Schichten.
Einheit: m2

*Hinweis*
Hinweise zum Setzen von
Verankerungsschnitte im Untergrund

Verankerungsschnitte an allen Rändern, Kanten,
Rinnen, Abläufen usw. ausbilden. Feldgrössen >100
m² sind mittig mit einem Verankerungsschnitt zu
unterteilen. Die Dimensionierung der
Verankerungsschnitte entspricht generell der
doppelten Belagstärke.

**00001.0004 Grundieren mit einemPUR-Betonbindemittel**
Liefern und Herstellen einer Grundierung aus einem
lösemittelfreien, pigmentierten, mechanisch,
chemisch sowie thermisch hoch belastbaren,
gefüllten, mehrkomponentigen Beschichtungssystem
auf Polyurethanbetonbasis.

Gewähltes Produkt:
Remmers Crete TF 60

Eigenschaften:
- Hohe Chemikalienbeständigkeit
- Hohe mechanische Beständigkeit
- Wasserdampfdiffusionsfähig
Produktkenndaten -
Komponente 4 Komponenten-Mischung
Dichte (20 °C): 1,51 g/cm³,
Mischungsverhältnis: 2,5 : 2,6 : 4,4 : 0,5 nach
Gewichtsteilen
Die genannten Werte stellen typische
Produkteigenschaften dar und sind nicht als
verbindliche Produktspezifikationen zu verstehen.

Produktanforderungen:
SR - B1,5 - AR1 - IR4

Verbrauch:
mind. 0,4 kg/m² Remmers Crete TF 60
9,5 kg Crete TF 60  zzgl. 0,5 kg Colorpaste
<Farbton nach Wahl des AG>
Einheit: m2

**00001.0005 Anarbeiten des Beschichtungssystems**
Zulage für das Anarbeiten des ausgeschriebenen
Beschichtungssystems.
Einheit: m2
